# Muster-Leistungsbeschreibung
Leistungsbeschreibung (GAEB 90, DA81)
Währung: EUR

## Instandsetzung der Dachabdichtung
Datum: 17.09.25

### Titel 00001 Allgemeines

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Zusätzliche Vertragliche Regelungen

Alle in diesem Leistungsverzeichnis aufgeführten
Spezifikationen verstehen sich als Ergänzung
der jeweils relevanten Herstellervorschriften und
Normen.
Als Grundlage für Angebot und Ausführung gelten
zuerst
die jeweiligen Technischen Merkblätter
des Materialherstellers.
Für die Ausführung der Arbeiten sind die
Ausführungsanweisungen des Materialherstellers
unbedingt einzuhalten.

Werden andere als im Leistungsverzeichnis genannte
Materialien bzw. Systeme angeboten, so ist deren
Gleichwertigkeit durch entsprechende technische
Unterlagen (Eigenschaftsnachweise, Technische
Merkblätter des Materialherstellers u.ä.)
nachzuweisen.
Ohne entsprechende Produktbenennungen gilt das
ausgeschriebene System als angeboten.

Es dürfen nur die Produkte/Systeme eines
Materialherstellers angeboten werden.

Der Anbieter hat sich vor Angebotsabgabe über den
Umfang der auszuführenden Arbeiten zu überzeugen und
die örtlichen Gegebenheiten zu berücksichtigen.
Bedenken gegen die Art der in der Ausschreibung vor
gegebenen Ausführungen sind vor Beginn der Arbeit dem
Auftraggeber schriftlich mitzuteilen. Nachträge
außerhalb dieser Ausschreibung sind nur möglich, wenn
sie der örtlichen Bauleitung bzw. deren
Stellvertretung innerhalb einer angemessenen Frist vor
Ausführung mitgeteilt wurden und von dieser
ausdrücklich schriftlich genehmigt sind.

Der Materialhersteller hat den Nachweis eines
zertifizierten Qualitätsmanagementsystems nach DIN ISO
9001/2000 zu erbringen.

In die Einheitspreise sind alle Aufwendungen
einzurechnen,
die zur Erreichung des in der jeweiligen Position
beabsichtigten Endzustandes erforderlich werden.

Eine Leistung, die von den vorgesehenen technischen
Spezifikationen abweicht, darf angeboten werden, wenn
sie mit dem geforderten Schutzniveau in Bezug auf
Sicherheit, Gesundheit und Gebrauchstauglichkeit
gleichwertig ist.
Die Abweichung muss im Angebot eindeutig bezeichnet
sein.
Die Gleichwertigkeit ist mit dem Angebot nachzuweisen.

Baustoffe oder Bauteile, die dem Vertrag nicht
entsprechen,
sind auf Anordnung des Auftraggebers von der Baustelle
zu entfernen.

Der Auftragnehmer hat die Leistung im eigenen Betrieb
auszuführen. Mit schriftlicher Zustimmung des
Auftraggebers darf er sie an Nachunternehmer
übertragen.
Der Auftragnehmer hat bei Weitervergabe von
Bauleistungen an Nachunternehmer die Verdingungsordnung
für Bauleistung (VOB) zugrunde zu legen.

Der Auftragnehmer hat die Nachunternehmer dem
Auftraggeber vor Auftragserteilung schriftlich zu
nennen.

Der Aufragnehmer übernimmt gemäß VOB, Teil B/§ 13,
die Gewähr, dass seine Leistung zur Zeit der Abnahme
die
vertraglichen zu gesicherten Eigenschaften hat,
den anerkannten Regeln der Technik entspricht und
nicht mit Fehlern behaftet ist, die den Wert oder die
Tauglichkeit zu dem gewöhnlichen oder nach dem Vertrag
vorausgesetzten Gebrauch aufheben oder mindern.
Mit dem Tag der Abnahme gilt eine Gewährleistung nach
VOB, Teil B/§ 13 Absatz 4, als vereinbart.

*Hinweis*
Ausführungshinweis Umkehrdach

Durch eine sach- und fachgerechte Planung und
Ausführung der
Konstruktion ist die Gesamtfunktionsfähigkeit der
Dachabdichtung
sicherzustellen. Feuchtigkeit aus Restfeuchte oder
bauphysikalischen Gründen unterhalb der der Abdichtung
ist zu
vermeiden. Dies kann durch ausreichend trockene
Abdichtungsflächen
sowie einer WU-Konstruktion der Betondecke mit einer
Mindestdicke
von 20 cm erzielt werden. Die Richtlinien des Deutschen
Ausschusses
für Stahlbeton (DAfStb) und die Merkblätter des
Deutschen Beton- und
Bautechnik Verein e. V. (DBV-Merkblätter) für
WU-Beton sind zu
beachten. Es wird ein Gefälle von 2 % empfohlen.
Dachabläufe sind an den
Tiefpunkten, z.B. an den Stellen der größten
Durchbiegung der
Tragkonstruktion, zu planen und einzubauen. Die
Dachentwässerung
ist so zu legen, dass ein langfristiges Überstauen der
Dämmplatten
ausgeschlossen wird. Dachentwässerung und
Notentwässerungsabläufe sind nach den einschlägigen
Normen und
Richtlinien, z.B. DIN EN 12056, DIN 1986-100 zu planen
und
auszuführen. Jede Ebene im Umkehrdach ist zu
entwässern.
Gemäß Fachregeln für Abdichtungen bedarf es bei
Konstruktionen mit einem Gefälle kleiner 2% einer
besonderen
Planung mit besonderen Maßnahmen.

**00001.0001 Baustelleneinrichtung**
Geräte, Werkzeuge und sonstige Betriebsmittel, die zur
vertragsgemäßen
Erfüllung der Bauleistungen erforderlich sind, auf die
Baustelle bringen,
bereitstellen und soweit der Geräteeinsatz nicht
gesondert berechnet wird,
betriebsfertig aufstellen einschl. der dafür
notwendigen Arbeiten.
Baubüros, Unterkünfte, Werkstätten, Lagerschuppen
und dergleichen, soweit
erforderlich, an- und abtransportieren, aufbauen und
einrichten.
Kosten für Vorhalten, Unterhalten und Betreiben der
Geräte, Anlagen und
Einrichtungen werden nicht mit dieser Pauschale,
sondern mit den
Einheitspreisen der entsprechenden Teilleistung
vergütet.
Einheit: m2

**00001.0002 Absturzsicherung**
Montieren einer temporären Absturzsicherung an der
Dachrandbrüstung im Bereich der jeweiligen
Arbeitsfläche.
Einheit: m

### Titel 00002 Untergrundvorbereitung

**00002.0001 Dachbahnen**
Eventuelle Beulen, Blasen, Falten und nicht
festsitzende Dachbahnen abstoßen. Unebenheiten sind zu
egaliseren. Dachfläche von Verunreinigungen säubern.
Anfallenden Schutt abtransportieren.
Einheit: m2

**00002.0002 Kiesschüttung**
*** Bedarfsposition ohne GB
Vorhandene Kiesschüttung aufnehmen und entsorgen.
Einheit: m2

**00002.0003 Kiesschüttung lagern und einbauen**
*** Bedarfsposition ohne GB
Dachbekiesung für die Bearbeitungsflächen aufnehmen
und seitlich lagern. Nach Beendigung der
Abdichtungsarbeiten wiederverlegen der seitlich
abgelegten Dachbekiesung.
Einheit: m2

**00002.0004 Blitzschutzanlage**
Vorhandene Blitzschutzanlage demontieren und ggf.
entsorgen. Neu- bzw. Remontage und Prüfung erfolgt
nach den gestzlichen Bestimmungen durch eine Fachfirma.
Einheit: m

### Titel 00003 Untergrundvorbehandlung

**00003.0001 Grundreinigung**
Vorbereitung des Untergrundes durch Grundreinigung im
geeigneten Verfahren.
Verfahren: ?????
Einheit: m2

**00003.0002 Schleifen des Untergrundes**
Vorbereitung des Untergundes gemäß Systembeschreibung
oder der Tabelle für die Untergrundvorbehandlung durch
Schleifen mit geeigneten Schleifgeräten inkl.
Reinigung, der Aufnahme, Abtransport und
ordnungsgemäßer Entsorgung von anfallendem Bauschutt.
Einheit: m2

**00003.0003 Fräsen verunreinigter Oberflächen**
Abtragen verunreinigter Oberflächen des Betons/
Estrichs mittels geeigneter Fräse ca. 5 mm tief, um
einen haft- und tragfähigen Untergrund zu erhalten.
Position ist inkl. der Aufnahme, dem Abtransport und
ordnungsgemäßer Entsorgung des Fräsgutes.
Einheit: m2

**00003.0004 Vorbereitung für Grundierung**
Vorbereitung des Untergrundes mit einem
Universallösemittel zum Verdünnen und Reinigen von
nicht ausreagierten
Reaktionsharzen mit Remmers Verdünnung V 103.

Verarbeitung nach Herstellerangaben.

Verbrauch:
je nach Anwendung
Remmers Verdünnung V103 <5699>
Einheit: m2

### Titel 00004 Grundierung

**00004.0001 1K-Primer für Kunststoff- und Elastomerbahnen**
Aufbringen einer Grundierung  für Kunststoff- und
Elastomerbahnen mit dem 1K-Primer Remmers MB PUReactive
P-1.

Verarbeitung nach Herstellerangaben.

Verbrauch:
ca. 75ml/m²
Remmers MB PUReactive P-1 <4150>
Einheit: m2

### Titel 00005 Detailabdichtung

*Hinweis*
Remmers Detailabdichtung

Herstellung der Detailabdichtung mit Remmers MB
PUReactive TX und dem Spezialvlies Remmers MB
PUReactive F-Serie.
Das Abdichtungssystem MB PUReactive besitzt eine
Zulassung nach EAD 0303-50-00-0402 (ehemals ETAG 005)
mit den Nutzungskategorien W3, P1-P4, S1-S4, Tl4, TH4
S/W2, Brandverhalten Klasse B-s1, d0 (DIN EN 13501-1)
und BROOF (t1, t3 und t4).

Das Produkt weist eine mehr als 3 mm geprüfte
Rissüberbrückung auf und ist sowohl streich-, roll-
als auch spritzfähig.

**00005.0001 Wandanschluss**
Abdichten des Wandanschlusses mit Remmers MB PUReactive
TX inkl. dem Spezialvlies Remmers MB PUReactive
F-Serie.

Remmers Spezialvlies Zuschnittsbreite:
?????.. cm
Verarbeitung nach Herstellervorschriften

Verbrauch:
ca. 110 g/m²
Remmers MB PUReactive F-serie
ca. 3,0 kg/m² bei 2,1 mm Trockenschichtdicke
Remmers MB PUReactive TX <2980>
Einheit: m2

**00005.0002 Dachgully**
Abdichten des Dachgullys mit Remmers MB PUReactive TX
inkl. dem Spezialvlies Remmers MB PUReactive F-Serie.

Remmers Spezialvlies Zuschnittsbreite:
?????.. cm
Verarbeitung nach Herstellervorschriften

Verbrauch:
ca. 3,0 kg/m² bei 2,1 mm Trockenschichtdicke
Remmers MB PUReactive TX <2980>
ca. 110 g/m²
Remmers MB PUReactive F-serie
Einheit: St

**00005.0003 Durchdringung**
Abdichten der Durchdringung mit Remmers MB PUReactive
TX inkl. dem Spezialvlies Remmers MB PUReactive
F-Serie.

Remmers Spezialvlies Zuschnittsbreite:
?????.. cm

Verarbeitung nach Herstellervorschriften

Verbrauch:
ca. 110 g/m²
Remmers MB PUReactive F-serie
ca. 3,0 kg/m²  bei 2,1 mm Trockenschichtdicke
Remmers MB PUReactive TX <2980>
Einheit: St

**00005.0004 Randabschluss mit vorgehängter Rinne**
Abdichten des Randabschlusses mit einer vorgehängten
Rinne mit Remmers MB PUReactive TX inkl. dem
Spezialvlies Remmers MB PUReactive F-Serie.

Remmers Spezialvlies Zuschnittsbreite:
?????.. cm

Verarbeitung nach Herstellervorschriften

Verbrauch:
ca. 3,0 kg/m²  bei 2,1 mm Trockenschichtdicke
Remmers MB PUReactive TX <2980>
ca. 110 g/m²
Remmers MB PUReactive F-serie
Einheit: m

**00005.0005 Randabschluss Attika**
Abdichten des Randbschlusses Attika mit Remmers MB
PUReactive TX inkl. dem Spezialvlies Remmers MB
PUReactive F-Serie.

Remmers Spezialvlies Zuschnittsbreite:
?????.. cm

Verarbeitung nach Herstellervorschriften

Verbrauch:
ca. 3,0 kg/m²  bei 2,1 mm Trockenschichtdicke
Remmers MB PUReactive TX <2980>
ca. 110 g/m²
Remmers MB PUReactive F-serie
Einheit: m2

**00005.0006 Lichtkuppel**
Abdichten von Lichtkuppeln mit Remmers MB PUReactive TX
inkl. dem Spezialvlies Remmers MB PUReactive F-Serie.

Remmers Spezialvlies Zuschnittsbreite:
?????.. cm

Verarbeitung nach Herstellervorschriften

Verbrauch:
ca. 110 g/m²
Remmers MB PUReactive F-serie
ca. 3,0 kg/m²  bei 2,1 mm Trockenschichtdicke
Remmers MB PUReactive TX <2980>
Einheit: m

### Titel 00006 Fugenabdichtung

*Hinweis*
Remmers Fugenabdichtung

Herstellung der Detailabdichtung mit Remmers MB
PUReactive TX und dem Spezialvlies Remmers MB
PUReactive F-Serie.
Das Abdichtungssystem MB PUReactive besitzt eine
Zulassung nach EAD 0303-50-00-0402 (ehemals ETAG 005)
mit den Nutzungskategorien W3, P1-P4, S1-S4, Tl4, TH4
S/W2, Brandverhalten Klasse B-s1, d0 (DIN EN 13501-1)
und BROOF(t1, t3 und t4).
Das Produkt weißt eine mehr als 3mm geprüfte
Rissüberbrückung auf und ist wohl Streich-, roll- als
auch spritzfähig.

**00006.0001 Bewegungsfuge**
Abdichten der Bewegungsfuge mit Remmers MB PUReactive
TX inkl. dem Spezialvlies Remmers MB PUReactive F-Serie
und der Remmers Rundschnur.

Remmers Spezialvlies Zuschnittsbreite:
?????.. cm
Remmers Rundschnur d = ????. cm

Verarbeitung nach Herstellervorschriften

Verbrauch:
ca. 3,0 kg/m²  bei 2,1 mm Trockenschichtdicke
Remmers MB PUReactive TX <2980>
ca. 110 g/m²
Remmers MB PUReactive F-serie <4020>
1 m/m
Remmers Rundschnur <4260>
Einheit: m

### Titel 00007 Flächenabdichtung

*Hinweis*
Remmers Flächenabdichtung

Herstellung der Flächenabdichtung mit Remmers MB
PUReactive inkl. dem Remmers Vlies MB PUReactive
F-Serie.

Das Abdichtungssystem MB PUReactive besitzt eine
Zulassung nach EAD 0303-50-00-0402 (ehemals ETAG 005)
mit den Nutzungskategorien W3, P1-P4, S1-S4, Tl4, TH4
S/W2, Brandverhalten Klasse B-s1, d0* (DIN EN
13501-1)
BROOF Klasse T1, T3 und T4 (DIN EN 13501-5).

Das Produkt weißt eine mehr als 3mm geprüfte
Rissüberbrückung auf und ist wohl streich-, roll- als
auch spritzfähig.

* Diese Klassifizierung gilt für folgende
Endanwendungen: Das Produkt muss direkt und ohne
Luftspalt aufgebracht werden auf flächige Baustoffe,
die der Klasse A1 oder A2-s1, d0 nach EN 13501-1
entsprechen und eine Dicke von mind. 6 mm und eine
Rohdichte von mind. 1350 kg/m² aufweisen müssen.
Andernfalls ist das Brandverhalten mit der "Klasse E"
zu bewerten.

**00007.0001 Fehlstellen und Vertiefungen > 3 mm**
Offene Fugen sowie Fehlstellen, Mörteltaschen,
Vertiefungen oder Ausbrüche > 3 mm mit einem Mörtel
aus der rissüberbrückenden
Hybridabdichtung Remmers MB PUReactive
verschnitten mit ofengetrocknetem Quarzsand, Remmers
Selectmix 0/10 verschließen.

Verarbeitung nach Herstellervorschriften.

Verbrauch:
Verbrauch je nach Anwendung
Remmers Selectmix RMS <6750>
ca. 3,0 kg/m² bei 2,1 mm Trockenschichtdicke
Remmers MB PUReactive <3003>
Einheit: m2

**00007.0002 M2/R4/PCC I Betonersatz (Betofix R4 EM rapid)**
*** Bedarfsposition ohne GB
Reprofilierung von Schadstellen in Betonbodenflächen
mit dem 1-komponentigen, hochfesten, schnell
reagierenden
PCC-Estrichmörtel  Remmers Betofix R4 EM rapid.

Bauteil: ___________

Schichtdicke:_______cm

Verbrauch:
Ca. 2,0 kg/m²/mm Schichtdicke, bzw. ca. 2,0 kg/dm³
Remmers Betofix R4 EM rapid <1094>
Einheit: m2

**00007.0003 Kontaktschicht**
Lunker, Poren, Putzrillen oder Fehlstellen < 3 mm
auf mineralischen Untergründen mittels einer
Kontaktschicht aus der rissüberbrückenden,
Hybridabdichtung, Remmers MB PUReactive,
verschließen und egalisieren.
Angemischtes Material mittels geeignetem
Werkzeug in einer dünnen Schicht ganzflächig
auf den vorbereiteten Untergrund auftragen
und oberflächenbündig abziehen.
Kontaktschicht vollständig durchtrocknen lassen.

Verbrauch:
Abhängig vom Untergrund,
ca. 0,5 kg/m² Remmers MB PUReactive <3003>
Einheit: m2

**00007.0004 Flächenabdichtung**
Abdichten der Dachfläche mit der Hybridabdichtung für
Flachdächer und Balkone, Remmers MB PUReactive plus
dem Vlies Remmers MB PUReactive F-Serie.

Verarbeitung nach Herstellervorschriften.

Verbrauch:
ca. 3,0 kg/m² bei 2,1 mm Trockenschichtdicke
Remmers MB PUReactive <3003>
ca. 110 g/m²
Remmers MB PUReactive F-serie
ca. 1,1m²/m²
Remmers MB PUReactive F-serie
Einheit: m2

### Titel 00008 Entsorgung

**00008.0001 Entsorgung**
Entsorgung aller Abfälle und Sondermüllstoffe
entsprechend den derzeitig gültigen Gesetzen und
Durchführungsverordnungen.
Einheit: St
